# SAH Eschweiler-Wiederaufbau Urologie
Angebotsaufforderung (GAEB DA XML 3.1, DA83)
Projekt: 13098
Beschreibung: Wiederaufbau und Erweiterung Urologie nach Hochwasserschaden
Währung: EUR
Bieterkommentare zugelassen: ja
Auftraggeber: St.-Antonius-Hospital Eschweiler gGmbH, Dechant-Deckers-Straße 8, 52249 Eschweiler, Ansprechpartner Peter Hering, Telefon +49 2403 762895, Fax +49 2403 761949, E-Mail peter.hering@sah-eschweiler.de
Erstellt mit: GXML Toolbox V3.3 R20230829, iTWO_64 V25.0.891, 24.09.2026

## Allgemeine Vorbemerkungen
Allgemeine Vorbemerkungen

1. Projektorganisation

1.1 Allgemein
Die Beteiligten werden wie folgt bezeichnet:
Auftraggeber (AG)
Auftragnehmer (AN)

1.2 Projektleiter, Fachbauleiter
Der AN hat einen verantwortlichen deutschsprachigen Projektleiter bzw. Fachbauleiter und dessen Vertreter für seine Gewerke schriftlich zu benennen, die während der Ausführungszeit des AN die Planung, Bestellung und Durchführung der eigenen Leistungen überwachen, koordinieren und als ständige Ansprechpartner für die Bauleitung des Auftraggebers zur Verfügung stehen. Von den benannten Fachbauleitern muss während der gesamten Ausführungszeit mindestens einer auf der Baustelle anwesend sein. Der AN bzw. dessen Fachbauleiter ist diesbezüglich auch für alle Leistungen verantwortlich, die er an Nachunternehmer vergeben hat. Ein Wechsel der Fachbauleitung ist dem AG unverzüglich mitzuteilen.

2. Projektbeschreibung

Lage des Baugrundstücks
Land: NRW
Stadt/Gemarkung: Eschweiler
Flur: 27
Flurstück: 403
Straße: Dechant-Deckers-Straße 8

Die Leistungsbeschreibung umfasst den Wiederaufbau und die Erweiterung der Urologie des St.-Antonius-Hospitals Eschweiler, welche durch das Hochwasserereignis 07/2021 stark beschädigt worden ist. Die Urologie wurde direkt nach dem Hochwasser nahezu vollständig entkernt und ist seitdem außer Betrieb.

Die Urologie befindet sich auf der Rückseite (Südseite) des Bettenhauses im Untergeschoss des Behandlungstrakts 2 (BH 2), eines zweigeschossigen Anbaus, der auf beiden Etagen über einen Verbindungsgang mit dem Bettenhaus verbunden ist. Vom Hochwasser betroffen war nur das Untergeschoss. Das Erdgeschoss des BH 2 ist und bleibt während der gesamten Baumaßnahme in Betrieb und ist nicht Bestandteil der Baumaßnahme. Lediglich einzelne technische Anlagen und Leitungen werden im Erdgeschoss ausgeführt.

Das UG von BH 2 ist ein Massivbau, errichtet 1970. Die Aufstockung um das EG erfolgte 2004. Das Erdgeschoss ist punktuell auf den tragenden Wänden des Untergschosses aufgelagert. Vollflächig unterhalb des BH 2 liegen Kriechkeller.

Das Untergeschoss wird wesentlich umstrukturiert, ein Großteil der Innenwände sowie die nördliche Außenwand werden abgebrochen, an dieser Stelle zwischen BH 2 und Bettenhaus wird die Urologie erweitert. Die Bestands-Bruttogrundfläche von ca. 800 m² wird um ca. 200 m² erweitert. Die Erweiterung wird als Massivbau aus Stahlbetonwänden und -decke ausgeführt. Auf dem Flachdach der Erweiterung werden die Lüftungsgeräte sowie eine Pumpenarmaturengruppe angeordnet. Für Wartungsarbeiten erhält die Erweiterung an der Ostseite einen zweiläufigen geraden Treppenturm. Wartungssteg / Unterkonstruktion der technischen Anlagen auf dem Dach sowie der Treppenturm werden als Stahl-Konstruktion ausgeführt. Die Erweiterung hat an der Nordseite eine Aussparung für die Stütze der Hubschrauber-Landeplattform, die über dem Bettenhaus ausgeführt ist.

Für Abtragung der Lasten aus dem Erdgeschoss sind neue Abfangungen erforderlich. Zusätzlich müssen zur Aussteifung des Gebäudes mehrere Wandkreuzverbände ausgeführt werden. Die Abfangungen mittels Trägern und Stützen sowie die Wandkreuzverbände werden weitestgehend als Stahlkonstruktionen ausgeführt, die brandschutztechnisch zu verkleiden sind.

Die Urologie erhält Büro-, Besprechungs-, Behandlungsräume, zwei OP's, eine Holding-Area und zwei Röntgenräume inkl. der erforderlichen Nebenräume. Der Verbindungsgang zum Bettenhaus wird als notwendiger Flur ausgebildet. Die Urologie wird aus zwei Nutzungseinheiten bestehen, die Trennwände und Türen zwischen diesen Nutzungseinheiten haben entsprechende Brandschutz-Anforderungen.

Die Fenster der Urologie wurden direkt nach dem Hochwasser ausgetauscht. Sie sollen weitestgehend erhalten bleiben. Die Bestandsaußenwände erhalten ebenso wie der Erweiterungsanbau eine WDVS-Fassade, die an das Dach oberhalb des Untergeschosses umlaufend anzuarbeiten ist.

Eschweiler befindet sich in Erdbebenzone 3, das Baugelände hat Baugrundklasse B, Untergrundklasse T. Die Bauteile müssen für die Erdbebenzone 3 entsprechende Zulassungen haben.

Der Außenbereich der Urologie wird an der West- und Südseite durch Schotter- und Asphaltflächen, an der Ostseite durch Pflasterflächen und an der Nordseite durch Rasen-, Schotter- und Rasengittersteinflächen gebildet. Das Gelände weist nur geringes Gefälle auf. Die Geländehöhe liegt umlaufend zwischen ca. 136,60 m und 137,20 m üNHN.

3. Baustellenzufahrt /-einrichtung

3.1 Zufahrt zur Baustelle erfolgt von Westen über die Dechant-Deckers-Straße, von dort über die schmale Hospitalgasse südlich des Karnkenhausgeländes. Östlich von BH 2 liegt die Warenanlieferung des Krankenhauses, die dauerhaft freizuhalten ist. Firmenfahrzeuge dürfen auf dem Baugelände auf der Ost- oder Westseite der Urologie nur nach Absprache mit der örtlichen Bauleitung und zum kurzzeitigen Be- und Entladen in den im Baustelleneinrichtungsplan hierfür vorgesehenen Bereichen abgestellt werden.

3.2 Material- oder Mannschaftscontainer können nur etwas abseits nordöstlich der Baustelle / östlich des Bettenhauses auf der Schotterfläche des früheren Hubschrauberlandeplatzes aufgestellt werden. Hier werden vom Bauherren Sanitärcontainer zur Verfügung gestellt. Die Flächen direkt an der Urologie sowie auf dieser Schotterfläche sind begrenzt. Das Aufstellen von Containern sowie größere Anlieferungen sind zwingend mit der Bauleitung und dem Bauherrn abzustimmen. Flächen und Zuwegung sind dem Baustelleneinrichtungsplan zu entnehmen.

3.3 Flucht- und Rettungswege, Feuerwehrzufahrten und alle notwendigen Zuwegung zu den vorhandenen Krankenhauseinrichtungen sind jederzeit freizuhalten. Privat-Kfz der Firmenmitarbeiter sind grundsätzlich außerhalb des Krankenhaus- und Baustellengeländes abzustellen. Bei Zuwiderhandlungen werden die Fahrzeuge kostenpflichtig abgeschleppt.

3.4 Auf dem Krankenhausgelände gilt für Baustellenfahrzeuge Schrittgeschwindigkeit. Rettungsfahrzeuge haben stets Vorfahrt. Dies ist insbesondere im Bereich der Ein-/Ausfahrt zur Hospitalgasse zu berücksichtigen.

3.5 Lieferungen sind dem AG und der Bauleitung anzumelden. Bei nicht angemeldeten Lieferterminen ist die Einfahrt und Anlieferung mit Abladen nur möglich, sofern die reguläre Baustellenabwicklung dies ohne Beeinträchtigung zulässt. Es besteht kein Anspruch auf
eigenmächtig gesetzte Liefertermine der AN.

3.6 Die Bodenplatte des Untergeschosses liegt ca. auf gleicher Höhe des Geländes, die Urologie kann daher stufenlos erschlossen werden. Zugänge gibt es an der Ostseite und am Verbindungsgang an der Westseite. Im Zuge der Baumaßnahme wird ein zusätzlicher Zugang am Verbindungsgang zur Ostseite hergestellt. Der Zugang zum Bettenhaus ist während der Baumaßnahme aus hygienischen Gründen untersagt.

3.7 Oberhalb des Bettenhauses und des geplanten Anbaus liegt die Hubschrauberlandeplattform des Krankenhauses. Um den Hubschrauberverkehr nicht zu beeinträchtigen, kann die Baustelle nur mit Mobilkränen bedient werden.

3.8 Das Beseitigen der vom AN verursachten Verschmutzungen aller beanspruchten Verkehrsflächen ist laufend durchzuführen. Die Baustelle ist arbeitstäglich aufzuräumen. Stoffe und Bauteile sind ordnungsgemäß zu sortieren und außerhalb der Verkehrswege auf den zugewiesenen Flächen zu lagern.
3.9 Bauseits werden Bauzaun, allgemeine Sicherungseinrichtungen, Baubeleuchtung der Hauptverkehrswege, Sanitärcontainer sowie je ein zentraler Baustrom- und Bauwasseranschluss zur Verfügung gestellt (siehe Baustelleinrichtungsplan).

3.10 Seitens des AG werden Anschlussmöglichkeiten für Baustrom und Bauwasser zur Verfügung gestellt. Kosten für Strom und Wasser
werden anteilig in Abzug gebracht.
Max. Anschlusswerte Baustrom: 400 V ; 16 A
Leitung Bauwaser: 3/4" ; 4 Bar
Verbindende Leitungen zwischen Übergabestelle und Verwendungsstellen hat der AN für sich selber vorzusehen, zu unterhalten und abzubauen.

3.11 Ein Sicherheitsdienst ist im Baustellenbereich nicht vorhanden. Der AN ist für den sachgemäßen Verschluss seiner Bauunterkünfte, Arbeitsgeräte, Materialien, usw. und deren Sicherheit alleinig verantwortlich.

4. Arbeitszeiten / Lärmschutz / Erschütterungen

4.1 Die Arbeiten sind bei laufendem Krankenhausbetrieb durchzuführen. Der Lage der Baustelle in einem Sondergebiet "Krankenhaus" und die Lage unterhalb einer laufenden Krankenhausstation ist in besonderer Weise Rechnung zu tragen.

4.2 Auf dem Gelände des St.-Antonius-Hospitals Eschweiler kann zu folgenden Zeiten gearbeitet werden:
Kernarbeitszeit: Montags bis Samstag von 06.00 Uhr bis 20.00 Uhr
Lärmintensive Arbeiten: 07.00 Uhr bis 12.00 Uhr und 13.00 Uhr bis 19.00 Uhr
So.- und Feiertage: nur in Ausnahme in Abstimmung mit AG und Bauleitung

4.3 Auf dem Krankenhausgelände ist nach Möglichkeit nur mit geräuscharmen Baumaschinen zu arbeiten. Jegliche vermeidbaren Lärmquellen sind zu verhüten bzw. zu vermeiden.
4.4 Sollen Arbeiten ausgeführt werden, bei denen mit Vibrationen / Erschütterungen zu rechnen ist, sind diese mindestens 3 Werktage vorher bei dem AG anzumelden.

5. Sicherheit / SiGeKo

5.1 Für die Umsetzung der Baustellenverordnung ist seitens des AG ein bevollmächtigter Dritter eingesetzt. Die Eigenverantwortlichkeit des Unternehmers bezüglich der Einhaltung der UVV, ArbSchG, sowie
sämtlicher Gesetze und Verordnungen sind hierdurch nicht berührt.

5.2 Die vom SiGeKo in Abstimmung mit den zuständigen Behörden verfasste und vom AG eingesetzte Baustellenordnung wird durch den AN anerkannt und im Auftragsfall Vertragsbestandteil.

5.3 Der AN hat Bauunfälle, bei denen Personen- oder Sachschaden entstanden ist, dem AG, der Bauleitung und dem SiGeKo unverzüglich mitzuteilen.

5.4 Jeder vor Ort tätige Mitarbeitende hat sich arbeitstäglich vor Arbeitsbeginn per Listeneintrag anzumelden.

6. Technische Norm- und Qualitätsmerkmale

6.1 Wird bei einer Position ein anderes als das ausgeschriebene Leitfabrikat angeboten, so ist das Produkt eindeutig zu bezeichnen und die Gleichwertigkeit mit Abgabe des Angebotes, durch Vorlage von Datenblättern, Prüfzeugnissen, etc., nachzuweisen.

6.2 Im Leistungsverzeichnis sind teilweise Positionen produktbezogen mit dem Zusatz "oder gleichwertig" ausgeschrieben. Macht der Bieter keine Angabe, gilt das im Leistungsverzeichnis genannte Fabrikat als angeboten.

## 15 Stahlbauarbeiten
Datum: 24.09.2026

### Bereich 01 Stahlbau - und Schlosserarbeiten

#### Abschnitt 01.01 Vorbereitungsarbeiten

**01.01.0010 Zeichnungen anfertigen Ausführungszeichnung**
*** Pauschalposition
Vom AN sind folgende Zeichnungen anzufertigen:
Sämtliche zur fertigen Leistungserbringung erforderlichen Ausführungszeichnungen, Werkstattzeichnungen, einschl. der Übersichts- und Detailzeichnungen wie zB. der Knoten-, Detail- und Anschlusspunkte, auf Grundlage der statischen Vordimensionierung, auf Datenträger, in den Datenformaten DXF und PDF.
Die Unterlagen sind fortlaufend mit dem planenden Architekten und dem Statiker abzustimmen und abschließend vom AG oder dessen Vertreter freigeben zu lassen.
Die für die Anfertigung der Zeichnungen erforderlichen Maße hat der AN eigenverantwortlich und eigenständig auf der Baustelle zu nehmen und mit den Planvorlagen abzugleichen. Unstimmigkeiten mit den Planvorlagen sind umgehend dem AG mitzuteilen und mit diesem abzustimmen.
Die Vorlage muss innerhalb von 4 Wochen nach Auftragsvergabe erfolgen.
Menge: 1,000 psch
Kostengruppe DIN 276 2018-12: 397

**01.01.0020 Anschlussstatik AN**
*** Pauschalposition
Anschlussstatik AN
Vom AN ist die Anschlussstatik der Stahlbauanschlüsse auf Grundlage der Statik des AG und der durch den AG erstellten Stahlbauübersichtspläne zu erstellen und fortlaufend mit dem Statikbüro des AG abzustimmen.
Hierin enthalten sind etwa:
die statischen Einzelnachweise der Knoten-, Detail- und Anschlusspunkte.
Alle Unterlagen sind dem AG zur Weiterleitung an den Prüfingenieur in 3- facher Ausfertigung und nach Fertigstellung der Baumaßnahme wie folgt auszuhändigen:
4- fach im Original und als CAD- Zeichnung im DXF-/DWG- Format, Stücklisten als Word-/Excel- Dateien.
Menge: 1,000 psch
Kostengruppe DIN 276 2018-12: 397

**01.01.0030 Autokran Teleskopausleger, n. Wahl AN, für eigene Leistungserbringung**
*** Pauschalposition
Autokran Teleskopausleger, n. Wahl AN, für eigene Leistungserbringung.
Liefern, aufstellen, vorhalten und betreiben, abbauen und abfahren eines für die eigene Leistungserbringung des AN geeigneten Autokrans, inkl. des Vorbereitens des Aufstellplatzes und des nach Abtransport wieder rückstandslos zu räumenden Aufstellplatzes.
Der AN holt eigenverantwortlich sämtliche Genehmigungen für An-, Abtransport, Aufstellung und Betrieb des Autokrans ein.
Die Dimensionierung des Hebewerkzeugs erfolgt eigenverantwortlich durch den AN unter Kenntnis der eingeschränkten Zufahrtswege.
Aufstellhöhe Stahlbau auf Dachfläche, ca. 5m über Gelände,
Ausladung horizontal bis ca 20m.

Die Aufstellplattform dieser Leistungsbeschreibung liegt auf dem Flachdache des neuen Anbaus. Der eingeschossige Anbau liegt zwischen dem zweigeschossigen Bestandsbau der Urologie und dem mehrgeschossigen Bettenhaus. Der Arbeitsbereich für Erichtung der Aufstellplattform wird zudem von der Stütze der Hubschrauber-Landeplattform eingeengt, die vom Anbau umschlossen wird.
Menge: 1,000 psch
Kostengruppe DIN 276 2018-12: 391

#### Abschnitt 01.02 Stahlbauarbeiten_Aufstellplattform Lüftungsgerät über Dachfläche

*Hinweis: Standardbesch Maßtoleranzen*
Angaben zu erhöhten Anforderungen an Maßtoleranzen: bei der Ausführung nachstehend beschriebener Leistungen gelten
- erhöhte Maßtoleranzen für Längenmaße, DIN EN ISO 13920 Toleranzklasse A oglw.,
- erhöhte Maßtoleranzen für Winkelmaße, DIN EN ISO 13920 Toleranzklasse A oglw.,
- erhöhte Geradheits-, Ebenheits- und Parallelitätstoleranzen, DIN EN ISO 13920 Toleranzklasse E oglw.

*Hinweis: Standardbesch Stahlbau Bieternachw. EXC2*
Die Stahlkonstruktion ist in der Ausführungsklasse EXC2 nach DIN EN 1090-2 auszuführen. Der Hersteller muss über eine hierfür geeignete zertifizierte werkseigene Produktionskontrolle nach DIN EN 1090-1 verfügen. CE-Kennzeichnung und Leistungserklärung sind vorzulegen.

*Hinweis: Korrosionsschutz Stahlbauarbeiten*
Nachfolgende Bedingungen sind bei der Kalkulation zu berücksichtigen und sind in die Positionseinheitspreise einzukalkulieren.

Korrosionsschutz:
Feuerverzinkung
Feuerverzinkung als Stückverzinkung nach DIN EN ISO 1461, oglw. ausführen. Alle Verbindungsmittel wie Schrauben, Muttern etc. müssen feuerverzinkt nach DIN EN ISO 10684, oglw. sein.
Um Spaltkorrosion auszuschliessen sind bei verzinkten Teilen alle Materialdoppelungen umlaufend zu umschweißen.
Stöße und sonstige konstruktive Details und Entlüftungsbohrungen sind verzinkungsgerecht herzustellen. Die Lage der Bohrungen und Konstruktionsdetails ist nach den Regeln der Feuerverzinkung durch AN festzulegen. Zinkgrate und -nasen sind sorgsam beizuschleifen. Durch Transport / Montage beschädigte Feuerverzinkung ist gleichwertig nach DIN EN ISO 1461 oglw. auszubessern, unter Einhaltung der Produktzulassung. Zinkspray ist nicht zulässig.
Nachträgliches Schweißen, Bohren, Schleifen etc. mit Verletzung der Verzinkung ist nicht zulässig.
Im Einzelfall (nur bei unvermeidbaren Ausnahmen) zugelassene Schweißnähte sind gleichwertig nach DIN EN ISO 1461 oglw. auszubessern, unter Einhaltung der Produktzulassung, z.Bsp. mit zugelassenen Kaltverzinkungsanstrichen.

*Hinweis: Konstruktionsbeschreibung*
Konstruktionsbeschreibung Aufstellplattform für bauseitiges Lüftungs-/ Kühlgerät

Die Stahlkonstruktion wird auf dem bestehenden Stahlbeton- Flachdach mit Warmdachaufbau (Wärmedämmlage, FPO-Flachdachabdichtung, Kiesauflast) aufgestellt.
Die Tragkonstruktion wird durch einen über Rundrohrstützen auf die Flachdachdecke abgelasteten Stahlrost erstellt, der Rost ist mit einem Belag aus Gitterrost zu belegen.
Umlaufend um die Plattform wird ein Stahlgeländer als Absturzsicherung montiert.

Aufstellhöhe Stahlbau auf Dachfläche, ca. 5m über Gelände, Aufbauhöhe Stahlbau bis ca. 1,0 m über Dachfläche

Siehe Plan-Nr. 25007-Auszug_K1_VA_2026-07-30
Auszug Konstruktionsplan zur Unterkonstruktion RLT

**01.02.0010 Ausgleichsschicht Quellmörtel, hochbellastbar, B/L= bis ca. 200/200mm**
Ausgleichsschicht Quellmörtel, hochbelastbar
Herstellen einer hochbelastbaren Ausgleichschicht unterhalb der Trägerauflager des Trägerrostes auf der bauseitigen Stahlbetondecke. Einzelfläche bis B/L= ca. 200/200mm,
Schichtstärke nach Erfordernis zum Erzielen einer waagerechten Rostverlegung, Stärke ca 25mm.
Menge: 29,000 St
Kostengruppe DIN 276 2018-12: 361

**01.02.0020 Stütze Dach Rohrprofil AD 101,6mm WD 6,3mm S235J2 verz L 500-1000mm**
Stütze, Einbauort Dach, aus Rohrprofil, Außendurchmesser 101,6 mm, Wanddicke 6,3 mm, Stahl S235J2 DIN EN 10025-2, Werkstoff-Nr 1.0117 oglw., Vorbereitungsgrad der Stahloberfläche P2 DIN EN ISO 8501-3 oglw., werkseitiger Korrosionsschutz durch Feuerverzinkung DIN EN ISO 1461, oglw., Baustellenstöße geschraubt, mit Schraubengarnitur, hochfest DIN EN 14399-4, oglw., feuerverzinkt DIN EN ISO 10684 oglw., Einzellänge über 500 bis 1000 mm, Verbindung Stütze - Träger biegesteif, mit Fuß- und Kopfplatte

Pos. 5.13
aus Plan-Nr. 25007-Auszug_K1_VA_2026-07-30
Auszug Konstruktionsplan zur Unterkonstruktion RLT
Menge: 200,000 kg
Kostengruppe DIN 276 2018-12: 361

**01.02.0030 Fußplatte S235 200/200/20mm**
Fußplatte S235 200/200/20mm
liefern, an vorbeschriebener Rundrohrstütze als Fußplatte sauber gem. Angaben der Statik werkseitig anschweißen und auf Ausgleichschicht einbauen,
beschichtet, werkseitiger Korrosionsschutz durch Feuerverzinkung DIN EN ISO 1461, inkl. 4 x Loch in Fußplatte und Trägerflansch, passgenau, werkseitig,
inkl. Bohrungen in Stb- Decke und Versetzen von:
z.B. 4x Fischer FAZ II M16/50, oglw.
Menge: 18,000 St
Kostengruppe DIN 276 2018-12: 361

**01.02.0040 Stütze Dach Rohrprofil AD 76,1mm WD 4mm S235J2 verz L 500-1000mm**
Stütze, Einbauort Dach, aus Rohrprofil,Außendurchmesser 76,1 mm, Wanddicke 4 mm, Stahl S235J2 DIN EN 10025-2, Werkstoff-Nr 1.0117 oglw., Vorbereitungsgrad der Stahloberfläche P2 DIN EN ISO 8501-3 oglw., werkseitiger Korrosionsschutz durch Feuerverzinkung DIN EN ISO 1461, Baustellenstöße geschraubt, mit Schraubengarnitur, hochfest DIN EN 14399-4, oglw., feuerverzinkt DIN EN ISO 10684 oglw., Einzellänge über 500 bis 1000 mm, Verbindung Stütze - Träger biegesteif, mit Fuß- und Kopfplatte

Pos. 5.04
aus Plan-Nr. 25007-Auszug_K1_VA_2026-07-30
Auszug Konstruktionsplan zur Unterkonstruktion RLT
Menge: 56,000 kg
Kostengruppe DIN 276 2018-12: 361

**01.02.0050 Fußplatte S235 180/180/20mm**
Fußplatte S235 180/180/20mm
liefern, an vorbeschriebener Rundrohrstütze als Fußplatte sauber gem. Angaben der Statik werkseitig anschweißen und auf Ausgleichschicht einbauen,
beschichtet, werkseitiger Korrosionsschutz durch Feuerverzinkung DIN EN ISO 1461, inkl. 4 x Loch in Fußplatte und Trägerflansch, passgenau, werkseitig,
inkl. Bohrungen in Stb- Decke und Versetzen von:
z.B. 4x Fischer FAZ II M12/50, oglw.
Menge: 11,000 St
Kostengruppe DIN 276 2018-12: 361

**01.02.0060 Träger Dach Doppel-T-Träger HEB H 100mm S235J2 verz L 1200-19000mm**
Träger, Einbauort Dach, aus Formstahl DIN EN 10365 oglw., Doppel-T-Träger HEB, Profilhöhe 100 mm, Stahl S235J2 DIN EN 10025-2 oglw., Werkstoff-Nr 1.0117, Vorbereitungsgrad der Stahloberfläche P2 DIN EN ISO 8501-3 oglw., werkseitiger Korrosionsschutz durch Feuerverzinkung DIN EN ISO 1461, Baustellenstöße geschraubt, mit Schraubengarnitur, hochfest DIN EN 14399-4 oglw., feuerverzinkt DIN EN ISO 10684 oglw., Einzellänge von ca 1200 bis ca 19000 mm, mit Kopfplatte, beidseitig

Pos. 5.02
aus Plan-Nr. 25007-Auszug_K1_VA_2026-07-30
Auszug Konstruktionsplan zur Unterkonstruktion RLT
Menge: 1650,000 kg
Kostengruppe DIN 276 2018-12: 361

**01.02.0070 Träger Dach Doppel-T-Träger IPE H 100mm S235J2 verz L 500-2500mm**
Träger, Einbauort Dach, aus Formstahl DIN EN 10365 oglw., Doppel-T-Träger IPE, Profilhöhe 100 mm, Stahl S235J2 DIN EN 10025-2 oglw., Werkstoff-Nr 1.0117, Vorbereitungsgrad der Stahloberfläche P2 DIN EN ISO 8501-3 oglw., werkseitiger Korrosionsschutz durch Feuerverzinkung DIN EN ISO 1461, Baustellenstöße geschraubt, mit Schraubengarnitur, hochfest DIN EN 14399-4 oglw., feuerverzinkt DIN EN ISO 10684 oglw., Einzellänge von ca 500 bis ca 2500 mm, mit Kopfplatte, beidseitig

Pos. 5.03
aus Plan-Nr. 25007-Auszug_K1_VA_2026-07-30
Auszug Konstruktionsplan zur Unterkonstruktion RLT
Menge: 210,000 kg
Kostengruppe DIN 276 2018-12: 361

**01.02.0080 Träger Dach Doppel-T-Träger HEA H 180mm S235J2 verz L bis 19000mm**
Träger, Einbauort Dach, aus Formstahl DIN EN 10365, o. glw., Doppel-T-Träger HEA, Profilhöhe 180 mm, Stahl S235J2 DIN EN 10025-2, o. glw., Werkstoff-Nr 1.0117, Vorbereitungsgrad der Stahloberfläche P2 DIN EN ISO 8501-3 oglw., werkseitiger Korrosionsschutz durch Feuerverzinkung DIN EN ISO 1461, mit Schraubengarnitur, hochfest DIN EN 14399-4, o. glw., feuerverzinkt DIN EN ISO 10684, o. glw.,Baustellenstöße geschraubt, mit Schraubengarnitur, hochfest DIN EN 14399-4, o. glw., feuerverzinkt DIN EN ISO 10684, o. glw., Einzellänge bis ca 19000 mm, mit Kopfplatte, beidseitig

Pos. 5.10/1, 5.10/2
aus Plan-Nr. 25007-Auszug_K1_VA_2026-07-30
Auszug Konstruktionsplan zur Unterkonstruktion RLT
Menge: 2500,000 kg
Kostengruppe DIN 276 2018-12: 361

**01.02.0090 Träger Dach Doppel-T-Träger HEA H 100mm S235J2 verz L 200 bis 1100mm**
Träger, Einbauort Dach, aus Formstahl DIN EN 10365 oglw., Doppel-T-Träger HEA, Profilhöhe 100 mm, Stahl S235J2 DIN EN 10025-2 oglw., Werkstoff-Nr 1.0117, Vorbereitungsgrad der Stahloberfläche P2 DIN EN ISO 8501-3 oglw., werkseitiger Korrosionsschutz durch Feuerverzinkung DIN EN ISO 1461, Baustellenstöße geschraubt, mit Schraubengarnitur, hochfest DIN EN 14399-4 oglw., feuerverzinkt DIN EN ISO 10684 oglw., Einzellänge von ca 200 bis ca 1100 mm, mit Kopfplatte, beidseitig

Pos. 5.11
aus Plan-Nr. 25007-Auszug_K1_VA_2026-07-30
Auszug Konstruktionsplan zur Unterkonstruktion RLT
Menge: 225,000 kg
Kostengruppe DIN 276 2018-12: 361

**01.02.0100 Träger Dach Profilstahl UPE H 180mm S235J2 verz L 2000-3000mm**
Träger, Einbauort Dach, aus U-Profilstahl mit parallelen Flanschflächen (UPE) DIN 1026-2, oglw., Profilhöhe 180 mm, Stahl S235J2 DIN EN 10025-2 oglw., Werkstoff-Nr 1.0117, Vorbereitungsgrad der Stahloberfläche P2 DIN EN ISO 8501-3 oglw., werkseitiger Korrosionsschutz durch Feuerverzinkung DIN EN ISO 1461, Baustellenstöße geschraubt, mit Schraubengarnitur, hochfest DIN EN 14399-4 oglw., feuerverzinkt DIN EN ISO 10684 oglw., Einzellänge von ca 2000 bis ca 3000 mm, mit Kopfplatte, beidseitig

Pos. 5.14
aus Plan-Nr. 25007-Auszug_K1_VA_2026-07-30
Auszug Konstruktionsplan zur Unterkonstruktion RLT
Menge: 50,000 kg
Kostengruppe DIN 276 2018-12: 361

**01.02.0110 Stabilisierungsverband Kreuzverband Dach Rundstahl Durchm. 16mm S235J2 verz**
Stabilisierungsverband als Kreuzverband, Einbauort Dach, aus Rundstahl, Durchmesser 16 mm, Stahl S235J2 DIN EN 10025-2, Werkstoff-Nr 1.0117 oglw.,  Vorbereitungsgrad der Stahloberfläche P2 DIN EN ISO 8501-3 oglw., einschl. Stabanker, Bolzen und Abdeckhülse, Spannvorrichtung, werkseitiger Korrosionsschutz durch Feuerverzinkung DIN EN ISO 1461,
Baustellenstöße geschraubt, mit Schraubengarnitur, hochfest DIN EN 14399-4, o. glw., feuerverzinkt DIN EN ISO 10684, o. glw., Einzellänge von ca 1900 bis ca 4000 mm

Pos. 5.12
aus Plan-Nr. 25007-Auszug_K1_VA_2026-07-30
Auszug Konstruktionsplan zur Unterkonstruktion RLT
Menge: 85,000 kg
Kostengruppe DIN 276 2018-12: 361

**01.02.0120 Geländer Füllung Stäbe Gurte Stahl, verzinkt H 1000 mm**
Herstellen, liefern und montieren von
Geländer, mit Füllung, aus Füllungsrahmen mit Stäben, für Podest/ Wartungsplattform, im Außenbereich, horizontale Nutzlast DIN EN 1991-1-1, 1 kN/m oglw., im Grundriss mehrfach abgewinkelt,  Konstruktion besteht aus einem Werkstoff, Geländerkonstruktion aus Stahl, feuerverzinkt DIN EN ISO 1461 oglw.,
Höhe Geländer mind. '1000' mm,
, gemessen lotrecht über Oberkante Gitterrost
Pfosten aus Hohlprofil, rund, Pfostenquerschnitt Durchmesser ca. 50 mm,
Nennwanddicke Pfosten mind. '3,2' mm,

Ober- und Untergurt aus Rundstäben, durchlaufend, Füllstäbe vertikal aus Rundstäben, Durchmesser ca. 20 mm, Füllstababstand max. 12 cm, an Ober- und Untergurt geschweißt,
Obergurt dient gleichzeitig als Handlauf, Durchmesser ca. 40 mm
Befestigungsuntergrund die in den anderen Positionen beschriebenen Stahlbauprofile, inkl. Fußplatten, Bohrungen, Verschraubung
Menge: 50,000 m
Kostengruppe DIN 276 2018-12: 359

**01.02.0130 Zulage Geländer**
Zulage Geländer
Zulage auf die Vorposition Geländer für das Herstellen geschlossener Innen-/Außenecken (90°- Ecken), der Ober- und Untergurte sind sauber um die Ecke durchzuführen.
Abrechnung nach Stück Geländerecke im Grundriss
Menge: 10,000 St
Kostengruppe DIN 276 2018-12: 359

**01.02.0140 Gitterrost Podestabdeck.38/34mm, Tragstab-B 3 mm H 40 mm Stahl 5kN/m2**
Gitterrost Podestabdeck.38/34mm, Tragstab-B 3 mm H 40 mm Stahl 5kN/m2
Gitterrost, als Podestabdeckung, Schweißpressrost,
Länge/Breite der einzelnen Gitterrostelemente nach wahl AN, passend für in diesem Titel beschriebene Stahlplattform, als geh- und Flächenbelag der Plattform,
Gitterrost aus Stahl S235J2 DIN EN 10025-2, oglw., Werkstoff-Nr 1.0117 (Blech), werkseitiger Korrosionsschutz durch Feuerverzinkung DIN EN ISO 1461, oglw., mit Kreuzfugen, belastbar bis 5 kN/m2, sichern gegen unbefugtes Herausheben, Bewertungsgruppe Rutschgefahr R 12 ASR A1.5, oglw., rutschhemmende Ausbildung durch geeignete Profilierung bzw. Ausstanzungen der Trag- und/oder Füllstäbe. Prüfzeugnis für das angebotene Rostsystem vorlegen, mit Winkelzarge und Fußleiste, mit Schrauben und Laschen befestigen, Befestigungsuntergrund die in den anderen Positionen beschriebenen Stahlbauprofile, Ausführung gemäß Zeichnung und Einzelbeschreibung.

Abgerechnet wird ohne Verschnitt, die fertig verlegte Fläche.

Pos. 5.01
aus Plan-Nr. 25007-Auszug_K1_VA_2026-07-30
Auszug Konstruktionsplan zur Unterkonstruktion RLT
Menge: 48,000 m2
Kostengruppe DIN 276 2018-12: 369

**01.02.0150 Zulage Gitterrost Podestabdeckung**
Zulage Gitterrost Podestabdeckung
Zulage auf die Vorposition Zulage Gitterrost Podestabdeckung für das Herstellen sauberer Aussparungen im Bereich von Geländerpfosten und oder durchlaufenden Stahlträgern.
Ausschnitte sind vor dem Feuerverzinken herzustellen.
Abrechnung nach Stück Aussparung
Menge: 22,000 St
Kostengruppe DIN 276 2018-12: 369

**01.02.0160 Zulage Stahlbau- und Schlosserarbeiten Abstimmung/Koordinierung bauseitiger Dachabdichter**
*** Pauschalposition
Zulage Stahlbau- und Schlosserarbeiten Abstimmung/Koordinierung bauseitiger Dachabdichter

Der AN wirkt bei der Termin- und Ausführungsabstimmung mit dem bauseitigen Gewerk Dachabdichtungsarbeiten mit.
Es ist insbesondere die Erschwernis für die Koordinierung und evtl. Arbeitsunterbrechung für die bauseitigen Dachöffnu ngsarbeiten (Aufsatzpunkte Stahlbau auf Rohbaudach/Rohbauattikainnenseite) einzukalkulieren.
Der AN Stahlbau gewährt dem AN Dachabdichtungsarbeiten ein bestimmtes Zeitfenster zur Öffnung der Dachabdichtungspakete und der späteren wieder zu erfolgenden Eindicht- und Anschlussarbeiten der Dachabdichtung an den Stahlbau.
Menge: 1,000 psch
Kostengruppe DIN 276 2018-12: 369

#### Abschnitt 01.03 Stahlbauarbeiten_Wartungstreppe

*Hinweis: Standardbesch Maßtoleranzen*
Angaben zu erhöhten Anforderungen an Maßtoleranzen: bei der Ausführung nachstehend beschriebener Leistungen gelten
- erhöhte Maßtoleranzen für Längenmaße, DIN EN ISO 13920 Toleranzklasse A oglw.,
- erhöhte Maßtoleranzen für Winkelmaße, DIN EN ISO 13920 Toleranzklasse A oglw.,
- erhöhte Geradheits-, Ebenheits- und Parallelitätstoleranzen, DIN EN ISO 13920 Toleranzklasse E oglw.

*Hinweis: Standardbesch Stahlbau Bieternachw. EXC2*
Die Stahlkonstruktion ist in der Ausführungsklasse EXC2 nach DIN EN 1090-2 auszuführen. Der Hersteller muss über eine hierfür geeignete zertifizierte werkseigene Produktionskontrolle nach DIN EN 1090-1 verfügen. CE-Kennzeichnung und Leistungserklärung sind vorzulegen.

*Hinweis: Korrosionsschutz Stahlbauarbeiten*
Nachfolgende Bedingungen sind bei der Kalkulation zu berücksichtigen und sind in die Positionseinheitspreise einzukalkulieren.

Korrosionsschutz:
Feuerverzinkung
Feuerverzinkung als Stückverzinkung nach DIN EN ISO 1461, oglw. ausführen. Alle Verbindungsmittel wie Schrauben, Muttern etc. müssen feuerverzinkt nach DIN EN ISO 10684, oglw. sein.
Um Spaltkorrosion auszuschliessen sind bei verzinkten Teilen alle Materialdoppelungen umlaufend zu umschweißen.
Stöße und sonstige konstruktive Details und Entlüftungsbohrungen sind verzinkungsgerecht herzustellen. Die Lage der Bohrungen und Konstruktionsdetails ist nach den Regeln der Feuerverzinkung durch AN festzulegen. Zinkgrate und -nasen sind sorgsam beizuschleifen. Durch Transport / Montage beschädigte Feuerverzinkung ist gleichwertig nach DIN EN ISO 1461 oglw. auszubessern, unter Einhaltung der Produktzulassung. Zinkspray ist nicht zulässig.
Nachträgliches Schweißen, Bohren, Schleifen etc. mit Verletzung der Verzinkung ist nicht zulässig.
Im Einzelfall (nur bei unvermeidbaren Ausnahmen) zugelassene Schweißnähte sind gleichwertig nach DIN EN ISO 1461 oglw. auszubessern, unter Einhaltung der Produktzulassung, z.Bsp. mit zugelassenen Kaltverzinkungsanstrichen.

*Hinweis: Konstruktionsbeschreibung*
Konstruktionsbeschreibung Außentreppe als Wartungstreppe

Die Stahlkonstruktion wird auf den bestehenden Stahlbetonfundamenten aufgestellt und an diesen gem. stat. Anforderungen verankert.

Die Treppe ist als 2- läufige gerade Treppenanlage mit einem Zwischenpodest und einem rechtwinklig auskragenden Austrittpodest geplant.
Die primäre Tragkonstruktion besteht aus:
Profilstahlstützen (HEA 160),
Stützenriegel (HEA 100),
Treppenwangen als UPN 240,
Trägern aus IPE 180,
Querstreben aus RO 60,3x4
und Zugstäben M12,
mit erforderlichen Kopf-, Fuß- und Anschweiß-/Anschraubplatten/Flanschen,

mit zwischen die Wangen gesetzten Gitterroststufen,
Gitterrostzwischen- und austrittpodesten,

Treppenanlage mit beidseitigem Geländer aus vertikaler Stabstahlfüllung mit Ober- und Untergurt

das auskragende Austrittpodest ist so auszubilden, dass es direkt mit einer Fuge von ca. 1 cm, auf gleicher Höhe (keine Stolperkante) an die im Vortitel beschriebene Plattform anschließt. Anschluss nicht kraftschlüssig um eine unabhängige Bewegung Plattform - Treppenanlage zu gewährleisten. Die Treppenanlage lagert NICHT auf dem Flachdach auf.

alls Stahlteile in feuerverzinkter Ausführung.

**01.03.0010 Wangentreppe gerade 2-läufig, 2 Podeste**
Wangentreppe gerade 2-läufig, 2 Podeste, davon ein Zwischenpodest, und ein rechtwinklig abkickendes Austrittspodest
Herstellen, Liefern und betriebsfertiges Montieren einer
Wangentreppe, gerader Lauf, 2-läufig,
Steigungen 28St (2x 14 Steigungen),
Höhe Steigung 17,8 cm,
Tiefe Treppenauftritt 24cm,
Breite Treppenlauf ca 95cm,
Stufen und Podeste zwischen Konstruktion gesetzt,
als Außentreppe, lotrechte Nutzlast 5 kN/m2, Treppenkonstruktion aus Stahl S235J2 DIN EN 10025-2, Werkstoff-Nr 1.0117 oglw., Vorbereitungsgrad der Stahloberfläche P2 DIN EN ISO 8501-3 oglw., werkseitiger Korrosionsschutz durch Feuerverzinkung DIN EN ISO 1461, Baustellenstöße geschraubt, mit Schraubengarnitur, hochfest DIN EN 14399-4, oglw., feuerverzinkt DIN EN ISO 10684 oglw.

Befestigungsuntergrund Antritt: bauseitiges Betonfundament,
Podeste und Trittstufen zwischen Wangen gesetzt,
sie sind in gesonderter Position erfasst und werden gesondert vergütet

Wangen aus UPN 240, S235-EN, inkl. aller Stöße, Verbindungen und Schrägschnitte, Einzellängen von ca 45 bis ca 140cm, gesamt ca. 23,40lfm, gesamt ca 780kg,
An den UPN 240 Treppenwangen sind außenseitig Flachstahllaschen ca 120/180/12mm als Befestigungslasche für in sep. beschr. Geländer angeschweisst, inkl. erforderlicher Montagelöcher, Laschenanzahl gesamt ca 22 Stück,

Querträger aus IPE 180, S235-EN, inkl. aller Stöße, Verbindungen und Schrägschnitte, Einzellängen ca 95cm, gesamt ca. 3,80lfm, gesamt ca 70kg,

Stützen unter Wangen gesetzt,
Stützen aus HEA 160, S235-EN, inkl. aller Stöße, Verbindungen und Schnitte, Einzellängen von ca 45 bis ca 252 cm, gesamt ca. 16lfm, gesamt ca 490kg,

Stützenriegel zwischen Stützen gesetzt,
Stützenriegel aus HEA 100, S235-EN, inkl. aller Stöße, Verbindungen und Schnitte, Einzellängen ca 95cm, gesamt ca. 1lfm, gesamt ca 20kg,

Querriegel zwischen Wangen gesetzt,
Querriegel aus RO 60,3x4, S235-EN, inkl. aller Stöße, Verbindungen und Schnitte, Einzellängen ca 95cm, gesamt ca. 3,8lfm, gesamt ca 20kg,

Zugstäbe zwischen Stützen, Wangen, Riegel gesetzt,
Zugstäbe aus M12, S355-EN, inkl. aller Anschlüsse, Laschen, Verbindungen und Schnitte, Einzellängen von ca 120 bis ca 270cm, gesamt ca. 23,5lfm, gesamt ca 20kg,

Je Stützenfuß mit angeschweißter Fußplatte aus Flachstahl, je ca 250/250/15mm,
Befestigung der Fußplatten der Stützen je Stützenfuß je 4x mittels zB. Fischer Bolzenanker FAZ II Plus oglw. , Bolzenanker FAZ II Plus 20/60R oglw., nicht rostender Stahl, rechnerische Verankerungstiefe 100mm,

Treppenwange aus UPN240 im Fußpunkt mit je angeschweißter Fußplatte aus Flachstahl, je ca 220/280/15mm,
Befestigung der Fußplatten der Wangenfüße je Stützenfuß je 4x mittels zB. Fischer Bolzenanker FAZ II Plus oglw. , Bolzenanker FAZ II Plus 16/50R oglw. , nicht rostender Stahl, rechnerische Verankerungstiefe 65mm,

Gesamtgewicht Stahlbau, ohne Gitterrostpodeste und ohne Gitterroststufen ca 1.450kg

Ausführung gemäß beiliegender Planzeichnungen und Statik.
Menge: 1450,000 kg
Kostengruppe DIN 276 2018-12: 351

**01.03.0020 Gitterrost Podestabdeck.38/34mm, Tragstab-B 3 mm H 40 mm Stahl 5kN/m2 der Stahltreppen**
Gitterrost Podestabdeck.38/34mm, Tragstab-B 3 mm H 40 mm Stahl 5kN/m2
Gitterrost, als Podestabdeckung der vorbeschriebenem Stahltreppe, Schweißpressrost,
Gitterrost aus Stahl S235J2 DIN EN 10025-2, oglw., Werkstoff-Nr 1.0117 (Blech), werkseitiger Korrosionsschutz durch Feuerverzinkung DIN EN ISO 1461
, oglw., mit Kreuzfugen, belastbar bis 5 kN/m2, sichern gegen unbefugtes Herausheben, Bewertungsgruppe Rutschgefahr R 12 ASR A1.5, oglw., rutschhemmende Ausbildung durch geeignete Profilierung bzw. Ausstanzungen der Trag- und/oder Füllstäbe. Prüfzeugnis für das angebotene Rostsystem vorlegen, mit Winkelzarge und Fußleiste, mit Schrauben und Laschen befestigen, Befestigungsuntergrund die in den Vorposition beschriebenen Stahlbauprofile, Ausführung gemäß beiliegender Planzeichnungen und Statik.

Abgerechnet wird ohne Verschnitt, die fertig verlegte Fläche.
Tiefe Zwischenpodest ca 100cm,
Breite Zwischenpodest ca 95cm,
Tiefe Austrittpodest ca 210cm,
Breite Austrittpodest ca 95cm,
Menge: 3,000 m2
Kostengruppe DIN 276 2018-12: 351

**01.03.0030 Treppenstufen der Stahltreppen, Gitterrost**
Trittstufen aus Gitterrost zu vorbeschriebener Treppe, Schweißpressrost aus feuerverzinktem Stahl, rutschhemmend, Bewertungsgruppe Rutschgefahr R 12, als Gitterrost DIN 24531-1, o. glw., mit gelochter Antrittskante, Schweißpressrost,
Gitterrost 38/34mm, Tragstab-B 3 mm H 40 mm Stahl 5kN/m2
Gitterrost aus Stahl S235J2 DIN EN 10025-2, oglw., Werkstoff-Nr 1.0117 (Blech), werkseitiger Korrosionsschutz durch Feuerverzinkung DIN EN ISO 1461, oglw., belastbar bis 5 kN/m2, sichern gegen unbefugtes Herausheben, Bewertungsgruppe Rutschgefahr R 12 ASR A1.5, oglw., an Treppenwangen mittels eingeschweißter Kopfbleche verschrauben, Spannweite ca. 95 cm
Ausführung gemäß beiliegender Planzeichnungen und Statik.
Menge: 28,000 St
Kostengruppe DIN 276 2018-12: 351

**01.03.0040 Geländer Füllung Stäbe Gurte Stahl H 1000 mm**
Herstellen, liefern und montieren von
Geländer, mit Füllung, aus Füllungsrahmen mit Stäben, für Treppe und Treppenpodeste gemäß Vorposition, im Außenbereich, horizontale Nutzlast DIN EN 1991-1-1, 1 kN/m oglw., Treppenverlauf im Grundriss L- förmig abgewinkelt, Konstruktion besteht aus einem Werkstoff, Geländerkonstruktion aus Stahl, feuerverzinkt DIN EN ISO 1461 oglw.,
Höhe Geländer mind. '1000' mm,
, gemessen lotrecht über Oberkante Gitterrost bzw. über der Stufenvorderkante
Pfosten aus Hohlprofil, rund, Pfostenquerschnitt Durchmesser ca. 50 mm,
Nennwanddicke Pfosten mind. '3,2' mm,

Ober- und Untergurt aus Rundstäben, durchlaufend, Füllstäbe vertikal aus Rundstäben, Durchmesser ca. 20 mm, Füllstababstand max. 12 cm, an Ober- und Untergurt geschweißt,
Obergurt dient gleichzeitig als Handlauf, Durchmesser ca. 40 mm
Inkl. Herstellens aller Knicke, Innen- und Außenecken und Steigungswechsel des Treppenverlaufs,

Befestigungsuntergrund die in den anderen Positionen beschriebenen Stahlbauprofile, inkl. Fußplatten, Bohrungen, Verschraubung
Menge: 22,000 m
Kostengruppe DIN 276 2018-12: 359

**01.03.0050 Zugangstor Stahltreppe**
Herstellen, liefern und montieren eines Zugangstors zu vorbeschriebener Außentreppe
Tor in baugleicher Ausführung zum Treppengeländer mit Ober-/ Untergur und Vertikalstäben
Konstruktion besteht aus einem Werkstoff, Stahl, feuerverzinkt DIN EN ISO 1461 oglw.,
Höhe baugleich zum Geländer '1000' mm,

Breite = Treppenlaufbreite ca. 950 mm
inkl. Verschraubung an vorbeschriebenen Geländer mittels feuerverzinkter Stahlscharniere
Ausführung am Treppenantritt
zum Schutz vor unbefutem Betreten der Treppe inkl. Ausbildung eines Schlosses mit PZ-Ausnehmung
Menge: 1,000 St
Kostengruppe DIN 276 2018-12: 359

### Bereich 02 Stundenlohnarbeiten

#### Abschnitt 02.01 Stundenlohnarbeiten - Arbeitskräfte

*Hinweis: Anspruchsgrundlage*
Stundenlohnarbeiten dürfen nur auf besondere Anweisung der Objektüberwachung des  AG ausgeführt werden

**02.01.0010 Meister-in sämtliche Kosten/Zuschläge**
STLB-Bau 2025-04 091
Stundenlohnarbeiten durch Meister/-in
der Verrechnungssatz für die jeweilige Arbeitskraft umfasst sämtliche Aufwendungen wie Lohn- und Gehaltskosten, Lohn- und Gehaltsnebenkosten, Zuschläge, lohngebundene und lohnabhängige Kosten, sonstige Sozialkosten, Gemeinkosten, Wagnis und Gewinn.
Menge: 5,000 h
Leistungsbereichkatalog: 091
Kostengruppe DIN 276 2018-12: 399
DIN276-1_08: 399

**02.01.0020 Baufacharbeiter-in sämtliche Kosten/Zuschläge**
STLB-Bau 2025-04 091
Stundenlohnarbeiten durch Baufacharbeiter/-in
der Verrechnungssatz für die jeweilige Arbeitskraft umfasst sämtliche Aufwendungen wie Lohn- und Gehaltskosten, Lohn- und Gehaltsnebenkosten, Zuschläge, lohngebundene und lohnabhängige Kosten, sonstige Sozialkosten, Gemeinkosten, Wagnis und Gewinn.
Menge: 10,000 h
Leistungsbereichkatalog: 091
Kostengruppe DIN 276 2018-12: 399
DIN276-1_08: 399

**02.01.0030 Bauhelfer-in sämtliche Kosten/Zuschläge**
STLB-Bau 2025-04 091
Stundenlohnarbeiten durch Bauhelfer/-in
der Verrechnungssatz für die jeweilige Arbeitskraft umfasst sämtliche Aufwendungen wie Lohn- und Gehaltskosten, Lohn- und Gehaltsnebenkosten, Zuschläge, lohngebundene und lohnabhängige Kosten, sonstige Sozialkosten, Gemeinkosten, Wagnis und Gewinn.
Menge: 10,000 h
Leistungsbereichkatalog: 091
Kostengruppe DIN 276 2018-12: 399
DIN276-1_08: 399

#### Abschnitt 02.02 Maschinen

**02.02.0010 Trennschleifer Trennscheiben Bedienungspersonal Stein**
STLB-Bau 2025-04 091
Trennschleifer einschl. Trennscheiben, mit Bedienungspersonal, einsetzen,
der Verrechnungssatz für die jeweilige Arbeitskraft umfasst sämtliche Aufwendungen wie Lohn- und Gehaltskosten, Lohn- und Gehaltsnebenkosten, Zuschläge, lohngebundene und lohnabhängige Kosten, sonstige Sozialkosten, Gemeinkosten, Wagnis und Gewinn,
der Verrechnungssatz für das Gerät umfasst sämtliche Aufwendungen für den Betrieb, Gemeinkosten, Wagnis und Gewinn, Handgerät, für Stein.
Menge: 3,000 h
Leistungsbereichkatalog: 091
Kostengruppe DIN 276 2018-12: 399
DIN276-1_08: 399

**02.02.0020 Abbruchhammer**
STLB-Bau 2025-10 091
Abbruchhammer, einsetzen,
der Verrechnungssatz für die jeweilige Arbeitskraft umfasst sämtliche Aufwendungen wie Lohn- und Gehaltskosten, Lohn- und Gehaltsnebenkosten, Zuschläge, lohngebundene und lohnabhängige Kosten, sonstige Sozialkosten, Gemeinkosten, Wagnis und Gewinn,
der Verrechnungssatz für das Gerät umfasst sämtliche Aufwendungen für den Betrieb, Gemeinkosten, Wagnis und Gewinn.
Menge: 3,000 h
Leistungsbereichkatalog: 091
Kostengruppe DIN 276 2018-12: 399
DIN276-1_08: 399
